# WENT Hamburger Landstraße 19 a-h, Wentorf
Leistungsbeschreibung (GAEB 90, DA81)
Währung: EUR

## Zusätzlicher Text
Technische Vertragsbedingungen für Zimmer- und Holzarbeiten 1. Globale A
ngaben zum BauvorhabenKontakte Bauherr, Planverfasser, etc. siehe Titels
eite des LeistungsverzeichnissesDie Ausführungszeichnungen sind beigefüg
t. Rückfragen und Anmerkungen sind frühzeitig vor Abgabe des Angebotes d
em Planverfasser anzumelden.  2. Angaben zur Örtlichkeit  Anschrift der
Baustelle siehe Titelseite des Leistungsverzeichnisses3. Termine und Fri
sten  Termine und Fristen siehe Titelseite des Leistungsverzeichnisses,
sowie die in der öffentlichen Ausschreibung angegebenen Angaben. 4. Mitg
eltende Normen und Regeln  4.1. Allgemeines Es gelten für alle Gewerke d
ie zusätzlichen technischen Vertragsbedingung des Bauvorhabens! Die allg
emein anerkannten Regeln der Technik sind einzuhalten, darunter fallen i
nsbesonde aber nicht ausschließlich die einschlägigen technischen Regelw
erke der Fachverbände, Innungen sowie die jeweiligen Herstellerangaben.
Die im folgenden aufgeführten Normen und Regelwerke sind nur beispielhaf
t aufgelistet und erheben keinen Anspruch an Vollständigkeit und Aktuali
tät.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.Die einschlägige
n Unfallverhütungsvorschriften und die Vorschriften der Berufsgenossensc
haften sind zu beachten und einzuhalten.Soweit in der Leistungsbeschreib
ung auf Technische Spezifikationen, z.B. nationale Normen, mit denen Eur
opäische Normen umgesetzt werden, europäische technische Zulassungen, ge
meinsame technische Spezifikationen, internationale Normen, Bezug genomm
en wird, werden auch ohne den ausdrücklichen Zusatz: "oder gleichwertig"
, immer gleichwertigeTechnische Spezifikationen in Bezug genommen.
NORMDIN 1259-1, Ausgabedatum: 2001-09Glas - Teil 1: Begriffe für Glasar
ten und GlasgruppenNORMDIN 1259-2, Ausgabedatum: 2001-09Glas - Teil 2:
Begriffe für GlaserzeugnisseNORMDIN 4079, Ausgabedatum: 1976-05Furniere
; DickenVORNORMDIN V 18073, Ausgabedatum: 2008-05Rollläden, Markisen, R
olltore und sonstige Abschlüsse im Bauwesen - Begriffe, AnforderungenNOR
MDIN 18095-1, Ausgabedatum: 1988-10Türen; Rauchschutztüren; Begriffe un
d AnforderungenNORMDIN 18095-2, Ausgabedatum: 1991-03Türen; Rauchschutz
türen; Bauartprüfung der Dauerfunktionstüchtigkeit und DichtheitNORMDIN
18100, Ausgabedatum: 1983-10Türen; Wandöffnungen für Türen; Maße entspr
echend DIN 4172NORMDIN 18101, Ausgabedatum: 1985-01Türen; Türen für den
 Wohnungsbau; Türblattgrößen, Bandsitz und Schloßsitz; Gegenseitige Abhä
ngigkeit der MaßeNORMDIN 18180, Ausgabedatum: 2007-01Gipsplatten - Arte
n und AnforderungenNORMDIN 18181, Ausgabedatum: 2008-10Gipsplatten im H
ochbau - VerarbeitungNORMDIN 18182-1, Ausgabedatum: 2007-12Zubehör für
die Verarbeitung von Gipsplatten - Teil 1: Profile aus StahlblechNORMDIN
 18182-2, Ausgabedatum: 2010-02Zubehör für die Verarbeitung von Gipspla
tten - Teil 2: Schnellbauschrauben, Klammern und NägelNORMDIN 18183-1,
Ausgabedatum: 2009-05Trennwände und Vorsatzschalen aus Gipsplatten mit M
etallunterkonstruktionen - Teil 1: Beplankung mit GipsplattenNORMDIN 182
02, Ausgabedatum: 2005-10Toleranzen im Hochbau - BauwerkeNORMDIN 18203-
3, Ausgabedatum: 2008-08Toleranzen im Hochbau - Teil 3: Bauteile aus Ho
lz und HolzwerkstoffenNORMDIN 18545-1, Ausgabedatum: 1992-02Abdichten v
on Verglasungen mit Dichtstoffen; Anforderungen an GlasfalzeNORMDIN 1854
5-2, Ausgabedatum: 2008-12Abdichten von Verglasungen mit Dichtstoffen -
 Teil 2: Dichtstoffe, Bezeichnung, Anforderungen, PrüfungNORMDIN 18545-3
 , Ausgabedatum: 1992-02Abdichten von Verglasungen mit Dichtstoffen; Ver
glasungssystemeNORMDIN 68121-1, Ausgabedatum: 1993-09Holzprofile für Fe
nster und Fenstertüren; Maße, QualitätsanforderungenNORMDIN 68121-2, Au
sgabedatum: 1990-06Holzprofile für Fenster und Fenstertüren; Allgemeine
GrundsätzeNORMDIN 68368, Ausgabedatum: 2006-02Laubschnittholz für Trepp
enbau - GütebedingungenNORMDIN 68706-1, Ausgabedatum: 2002-02Innentüren
 aus Holz und Holzwerkstoffen - Teil 1: Türblätter; Begriffe, Maße, Anfo
rderungenNORMDIN 68706-2, Ausgabedatum: 2002-02Innentüren aus Holz und
Holzwerkstoffen - Teil 2: Türzargen; Begriffe, Maße, EinbauNORMDIN 68852
 [ACHTUNG: DOKUMENT ZURÜCKGEZOGEN] , Ausgabedatum: 2004-06Möbelschlösser
 und -beschläge - Möbelschlösser - Anforderungen und PrüfungenNORMDIN 68
861-4, Ausgabedatum: 2011-01Möbeloberflächen - Teil 4: Verhalten bei Kr
atzbeanspruchungNORMDIN 68861-6, Ausgabedatum: 1982-11Möbeloberflächen;
 Verhalten bei ZigarettenglutNORMDIN 68874-1, Ausgabedatum: 1985-01Möbe
l-Einlegeböden und -Bodenträger; Anforderungen und Prüfung im MöbelNORMD
IN 68874-2, Ausgabedatum: 2009-07Möbel-Einlegeböden und -Bodenträger -
Teil 2: Anforderungen und Prüfungen der BodenträgerNORMDIN 68930, Ausga
bedatum: 2009-11Küchenmöbel - Gebrauchstauglichkeit - Anforderungen und
PrüfungNORMDIN EN 204, Ausgabedatum: 2001-09Klassifizierung von thermop
lastischen Holzklebstoffen für nichttragende Anwendungen; Deutsche Fassu
ng EN 204:2001NORMDIN EN 942, Ausgabedatum: 2007-06Holz in Tischlerarbe
iten - Allgemeine Anforderungen; Deutsche Fassung EN 942:2007NORMDIN EN
12207, Ausgabedatum: 2000-06Fenster und Türen - Luftdurchlässigkeit - K
lassifizierung; Deutsche Fassung EN 12207:1999NORMDIN EN 12208, Ausgabe
datum: 2000-06Fenster und Türen - Schlagregendichtheit - Klassifizierung
; Deutsche Fassung EN 12208:1999NORMDIN EN 12210, Ausgabedatum: 2003-08
Fenster und Türen - Widerstandsfähigkeit bei Windlast - Klassifizierung
(enthält Berichtigung AC:2002); Deutsche Fassung EN 12210:1999 + AC:2002
NORMDIN EN 12720, Ausgabedatum: 2009-07Möbel - Bewertung der Beständigk
eit von Oberflächen gegen kalte Flüssigkeiten; Deutsche Fassung EN 12720
:2009NORMDIN EN 12721, Ausgabedatum: 2009-07Möbel - Bewertung der Bestä
ndigkeit von Oberflächen gegen feuchte Hitze; Deutsche Fassung EN 12721:
2009NORMDIN EN 12722, Ausgabedatum: 2009-07Möbel - Bewertung der Bestän
digkeit von Oberflächen gegen trockene Hitze; Deutsche Fassung EN 12722:
2009NORMDIN EN 13226, Ausgabedatum: 2009-09Holzfußböden - Massivholz-El
emente mit Nut und/oder Feder; Deutsche Fassung EN 13226:2009NORMDIN EN
13329, Ausgabedatum: 2009-01Laminatböden - Elemente mit einer Deckschic
ht auf Basis aminoplastischer, wärmehärtbarer Harze - Spezifikationen, A
nforderungen und Prüfverfahren; Deutsche Fassung EN 13329:2006+A1:2008NO
RMDIN EN 13489, Ausgabedatum: 2003-05Holzfußböden - Mehrschichtparkette
lemente; Deutsche Fassung EN 13489:2002NORMDIN EN 13810-1, Ausgabedatum
: 2003-06Holzwerkstoffe - Schwimmend verlegte Fußböden - Teil 1: Leistun
gsspezifikationen und Anforderungen; Deutsche Fassung EN 13810-1:2002NOR
MDIN EN 14749, Ausgabedatum: 2005-11Wohn- und Küchenmöbel - Schränke, R
egale und Arbeitsplatten - Sicherheitstechnische Anforderungen und Prüfv
erfahren; Deutsche Fassung EN 14749:2005
5. Angaben zur BaustelleAllgemeine Angaben zur Baustelle siehe zusätzlic
he technische VertragsbedingungenFassadengerüste werden bauseits gestell
t als Malergerüst Lastklasse 3 (2kN/m2) W09 - ca. 90 cm breite.
Bei der vorhandenen Bebauung in der Umgebung des Baugrundstücks handelt
es sich um WohnbebauungDie maximal zulässige Belastung von Decken durch
lagernde Baustoffe beträgt 1,5 kg/m2  6. Angaben zu Stoffen und Bauteile
n Bei brandschutztechnischen Anforderungen sind die amtlichen Nachweise
(Prüfzeugnis oder Prüfbescheid oder allgemeine bauaufsichtliche Zulassun
g) der Bauleitung zu übergeben.  Bei nicht genormten Stoffen und Bauteil
en sind, soweit erforderlich, die bauaufsichtlichen Zulassungen der Baul
eitung zu übergeben  Klebstoffe müssen so beschaffen sein, dass durch si
e eine feste und dauerhafte Verbindung erreicht wird. Sie dürfen die zu
klebenden Materialien nicht negativ beeinflussen und nach der Verarbeitu
ng keine Belästigung durch Geruch hervorrufen.  7. Angaben zur Ausführun
g  7.1. Allgemeines  Vor Ausführungsbeginn hat der Auftragnehmer mit dem
 Auftraggeber festzulegen, wo das zu verwendende Material auf der Bauste
lle gelagert werden kann, um gegenseitige Störungen der am Bau beteiligt
en Handwerker während der Bauausführung zu vermeiden.  Bei Schleifarbeit
en im Trockenverfahren sind Absauggeräte zu verwenden.Befestigungselemen
te, die im Ausnahmefall Flächendichtungen durchdringen, sind mit auf das
 Dichtungsmaterial abgestimmten Abdichtungsstoffen (i.d.R. ohne Lösungsm
ittel) abzudichten. Im Zweifel ist Rücksprache mit der Bauleitung erford
erlich.  Beim Einbau von Holzspanplatten auf alten Dielenböden ist auf e
inen ausreichenden Randabstand zwischen Fußboden und Wand zu achten. Er
soll 2 mm je m Raumtiefe betragen, mindestens jedoch 10 mm. Die Lüftung
der vorhandenen Holzbalkendecke muss in jedem Gefach garantiert sein.
Beschädigungen an Dampfsperr- oder Dampfbremsschichten oder an luftdicht
en Schichten sind sofort der Bauleitung zu melden. Dies gilt für Schäden
 jeder Grösse, also alle Schäden!

Es ist mit der Bauleitung zu klären, wer die Schäden beseitigen soll. In
 allen Fällen ist vor dem Abdecken mit nachfolgenden Bauteilen der Baule
itung die Überprüfung der Schadensbehebung zu ermöglichen.  Als Gefahrs
toffe nach der Gefahrstoffverordnung einzuordnende Anstrichstoffe und Lö
sungsmittel dürfen grundsätzlich nur in Originalgebinden auf der Baustel
le verarbeitet werden. Ist eine Umfüllung nicht zu vermeiden, müssen die
 Behälter wie das Originalgebinde gekennzeichnet sein. Über den Verbleib
 von Reststoffen kann die Bauleitung einen Nachweis verlangen.  Alle Ma
ße sind vor der Ausführung am Bau zu überprüfen, sofern keine Detailzeic
hnungen mit verbindlichen Maßangaben vorliegen  Die abgebundenen Dachtei
le sowie der fertige Dachstuhl sind vom Statiker abzunehmen. Hierüber is
t ein Abnahme-Protokoll zu erstellen und in dreifacher Ausfertigung dem
Auftraggeber auszuhändigen. Wenn bei Umbauarbeiten nicht den Plänen oder
 der Ausschreibung entsprechende Bedingungen oder Umstände auftreten ode
r Holzschädigungen vorgefunden werden, ist umgehend die Bauleitung zu ve
rständigen. Holzteile, die auf Bauteilen aus Beton oder Mauerwerk auflie
gen, sind mit einer Lage unbesandeter Bitumenpappe oder gleichwertigem M
aterial von diesem zu trennen. Kanten von sichtbar bleibenden gehobelten
 Hölzern im Außenbereich sind leicht zu brechen.  Klammerverbindungen -
auch mit Holzwerkstoffplatten - dürfen nur mit speziellen Geräten herges
tellt werden; das Einschlagen mit dem Hammer ist unzulässig.  Nach Auffo
rderung durch den Auftraggeber sind benutzte Räume innerhalb von drei We
rktagen besenrein zu räumen.
8. Angaben zur Abrechnung  Siehe zusätzliche technische Vertragsbedingun
gen.Dachdeckerfanggerüst wird bauseits gestellt, zusätzliche Auffangnetz
e nach § 12 BGV C22, die nur dem Schutz der Mitarbeiter des Auftragnehme
rs dienen, zählen zu den Nebenleistungen nach Abschnitt 4.1.4 DIN 18299.
  9. Sonstige Angaben  Siehe zusätzliche technische Vertragsbedingungen
Folgende Ausführungszeichnungen sind der Leistungsbeschreibung im jeweil
s angegebenen Maßstab beigefügt:  Die vom Auftragnehmer verwendeten Ausf
ührungsunterlagen müssen den Freigabevermerk des Auftraggebers oder des
Architekten tragen. Durch Übergabe neuer Unterlagen ungültig gewordene U
nterlagen sind vom Auftragnehmer entsprechend zu kennzeichnen und aufzub
ewahren. Nichtfreigegebene Unterlagen dürfen nicht verwendet werden.

## Tischlerarbeiten

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Bestandstüren

**2.01 Kellertüren Bestand kürzen**
Vorhandene Kellertürblätter aus Holz ca. 2,0 x 0,8 m um
 15 cm oben oder unten kürzen.
Einfaches Absägen ist ausreichend.
Inkl. Abfuhr und Entsorgung Holzabfälle
Menge: 52,000 Stck
Zuordnung: 344 DIN276_06

**2.02 Obentürschließer nachrüsten**
Bestands Wohnungseingangstür 88,5 / 213,5 mit Obentürsc
hließer nachrüsten.
Menge: 32,000 Stck
Zuordnung: 344 DIN276_06

**2.03 Türen mit Dichtlippe versehen**
Bestandswohnungstüren, einfache Bauart, ungefälzt, 60er
 Jahre, ohne Dichtlippen.Mit geklebten Dichtlippen nach
rüsten. Rohbaumaße ca. 88,5 / 213,5
3seitig (Sturz und Leibung)
Menge: 32,000 Stck
Zuordnung: 344 DIN276_06

### 3 Innentüren

**3.01 Wohnungseingangstür 88,5 / 213,5**
Wohnungseingangstür mit Stahlumfassungszarge

Klimaklasse : I oder besserMechan. Beanspr. : M oder be
sserBeschläge : Sicherheitswechselgarnitur  für mittels
chweres Einsteckschloss PZOberfläche : Schichtstoff wei
ß Schalldämmwert : R'w =37 dBMaulweite : 270 mmRohbauma
ß : 885/2135 mmTür dicht- und selbstschliessendStahlumf
assungszarge vollständig ausschäumenAngeb. Fabrikat : .
....
Menge: 16,000 Stck
Zuordnung: 344 DIN276_06

**3.02 Zimmertür 76 / 213,5**
Liefern und Montieren ZimmertürZimmer-Türelement als Dr
ehflügel, einflügelig, einschliesslich Umfassungszarge
und Beschläge, Baurichtmaß DIN 4172 B = 760mm x H = 213
5mm
Klimaklasse I, Beanspruchungsgruppe N Befestigung an Tr
ockenbauwand, Wanddicke 125 oder 100 mm, Türblatt einfa
ch gefälzt, glattes Blatt, mit Wabenzelleneinlage, Deck
platten aus harten Holzfaserplatten (HDF). Decklage aus
 einer Schichtpressstoffplatte nach EN 438-1 mit Decksc
hicht, Schichtstoff-Farbton weiß. Schichtstoffdicke 0,8
 mm, Türkante mit Einleimer, Kanten folienbeschichtet,
Türblattdicke 40mm, Türbänder als Einbohrbänder, aus St
ahl vernickelt, Buntbartschloss BB, leichtes Innentürsc
hloss, Klasse 1 DIN 18251, Dornmaß 55mm, mit Türdrücker
garnitur nach BemsuterungUmfassungszarge sturzhoch, aus
 Holzwerkstoffen, Oberfläche wie Türblatt, Dämpfungs- /
 Dichtungsprofile aus EPDM, umlaufend, Element liefern
und einbauen.Angebotenes Fabrikat.....................
Menge: 16,000 Stck
Zuordnung: 344 DIN276_06

**3.03 Zimmertür 88,5 / 213,5**
Liefern und Montieren Zimmertürwie vor jedoch Baurichtm
aß DIN 4172 B = 885mm x H = 2135mm
Menge: 37,000 Stck
Zuordnung: 344 DIN276_06

### 4 Kellertüren

**4.01 T-30 RS Tür 2,01 / 88,5**
Stahltür Brandschutz

Feuerwiederstandsklass: T30, dicht- und selbstschließen
dMaulweite : 270 mmRohbaumaß : 885/2135 mm oder 760/201
Tür dicht- und selbstschliessend
Liefern und montieren
Angeb. Fabrikat : .....
Menge: 8,000 Stck
Zuordnung: 344 DIN276_06

**4.02 Türöffnung herstellen**
Türöffnung für Vorposition herstellen, aus Mauerwerk /
Beton / Trockenbau nach Wahl AN.

Brandschutz- Anforderungen an umliegende Wände / Decken
: F 60
Brandschutz- Anforderungen an Tür: T 30

In Bestandsrohbauöffnung ca. 1 m x 2,0 m

Liefern und Montieren.
Menge: 8,000 Stck
Zuordnung: 344 DIN276_06

**4.03 Kellertüren ohne Brandschutzanforderungen**
Liefern und Montieren Kellertür ohne Brandschutzanforde
rungen, innen
ca. 0,885 x 2,01 m,
dichtschliessend
Einbau lt. Werkplanung und Absprache Architekt
Inkl. Demontage und Entsorgung Bestandsinnentür
wärmedämmend (Ud = 0,85 oder kleiner)

Material

___________________

Hersteller

___________________

Produkt

___________________

UD-Wert

___________________

(vom Bieter auszufüllen)
Menge: 8,000 Stck
Zuordnung: 344 DIN276_06

### 5 Treppen

**5.01 Wangentreppe, einläufig**
Einläufige Wangentreppe aus Holz, eingestemmt
Dachgeschoss zu Spitzboden

Holztreppe, gerade, einläufig als Wangentreppe mit eing
estemmten Trittstufen, offen.
Holzart Wangen, Tritte: Buche multiplex o. gleichwertig
 robust
Güteklasse: I
Treppenbreite inkl. Wangen: 70 cm
Laufbreite: ca. 64 cm
Steigungsverhältnis B/H ca. 12 / 21
Steigungen: 12 Stück
Trittstufendicke: > 30 mm
Geschoßhöhe: 2,55
Geländer: in gesonderter Position
Anlage komplett klar endlackiert für 1 Geschoß mit alle
n Befestigungen, Kleineisenteilen, Zugband usw.

Liefern und montieren

Angebotene Holzart:________________________
Menge: 3,000 Stck
Zuordnung: 351 DIN276_06

**5.02 Wendeltreppe 1 m2**
Wendeltreppe 1 m2 Fa. Kenngott oder gleichwertig ( http
://www.kenngott.de/treppen/1mtreppe/ )Stufenausführung:

Treppenabmessungen: 100 x 100 cm
Steigungen: 12 Stück
Trittstufendicke: > 30 mm
Geschoßhöhe: 2,55
Geländer: in gesonderter Position
Anlage komplett klar endlackiert für 1 Geschoß mit alle
n Befestigungen, Kleineisenteilen, Zugband usw.
Podestabschluss bauseits. Handlauf im Treppenauge.Grund
riss : 100 x 100 cmFabrikat Kenngott oder gleichwertig.
 Ausführung gemäß beiliegenden Plänen.
Angebotene Stufenausführung (Material): _______________
_____________

Hinweis: Aufgrund der geometrischen Bedingungen ist für
die Raumgewinntreppe (1m²-Treppe) die DIN 14975 Bodentr
eppen / Leitertreppen ausschlaggebend. Die gut zu begeh
ende â_z1-m²-Treppeâ_o gehört zu dem Bereich der Leiter
treppen und ist eine attraktive Alternative zu Einschub
- und anderen Raumspartreppen. Für die Erschließung von
 Aufenthaltsräumen ist ein zweiter Rettungsweg ins Frei
e oder in einen anderen notwendigen Treppenraum erforde
rlich.
Menge: 13,000 Stck
Zuordnung: 351 DIN276_06

**5.03 Handlauf**
Handlauf aus Rundholz, gerade durchalufend, Enden abger
undet, klar endlackiert mit Halterungen an bauseitigen
Untergrund gebrauchsfertig liefern und montieren.
Holzart passend zur Vorposition
Menge: 50,700 lfdm
Zuordnung: 351 DIN276_06

**5.04 Brüstungsgeländer Holz**
Brüstungsgeländer aus Holz zur Absicherung der Deckenöf
fnung an zwei Seiten.
Höhe: 90 cm
Ausführung: Senkrechte Stabfüllung, Abstand 12 cm, Hand
lauf Pfosten nach konstruktiven Anforderungen.
Verankerung an Holzbalkendecke.
Gebrauchsfertig endbeschichtet in weiß
Abmessungen: 1,25 m x 1,7 m

Liefern und montieren
Menge: 3,000 Stck
Zuordnung: 359 DIN276_06

### 6 Bodenbelagsarbeiten

**6.01 Trittschalldämmung**
Trittschalldämmung ewifoam silenza 5mm stark,
XPS-Schaum, Trittschallverbesserung 22db
Menge: 688,780 m2
Zuordnung: 352 DIN276_06

**6.02 Trittschalldämmung wie vor**
*** Bedarfsposition ohne GB
Trittschalldämmung wie vor,

Produkt nach Wahl AN
Stärke 2-6 mm
Trittschallverbesserung 20 db

Hersteller

_______________________

Produkt

_______________________
(vom Bieter auszufüllen)
Menge: 688,780 m2
Zuordnung: 352 DIN276_06

**6.03 Fertigparkett, Click Eiche 10 mm**
*** Grundposition ZZ 001.0
Fertigparkett, in Nut und Feder, schwimmend verlegt. Li
efern und montierenUntergrund : Trittschalldämmung aus
Vorposition auf schwimmendem EstrichHolzart : EicheVerl
egeart : parallel zu den RaumlängswändenOberfläche : en
dbeschichtetParkettdicke : 10 mmNutzschichtdicke : mind
 2 mm
Aufbau: 3-Schicht
Profil: Click System Verband : Schiffsboden oder Landha
usdieleZertifikat: FSC MIX
Kleber chem. Basis : Dispersion
Warmwasser-Fussbodenheizung: nicht geeignet Angeb. Fabr
ikat : .....
Menge: 688,780 m2
Zuordnung: 352 DIN276_06

**6.04 Fertigparkett, Click Esche geweißt 10 mm**
*** Wahlposition ZZ 001.1
*** Bedarfsposition ohne GB
Fertigparkett, in Nut und Feder, schwimmend verlegt. Li
efern und montierenUntergrund : Trittschalldämmung aus
Vorposition auf schwimmendem EstrichHolzart : Esche wei
ß lackiertVerlegeart : parallel zu den RaumlängswändenO
berfläche : endbeschichtetParkettdicke : 10 mmNutzschic
htdicke : mind 2 mm
Aufbau: 3-Schicht
Profil: Click System Verband : Schiffsboden oder Landha
usdieleZertifikat: FSC MIX
Kleber chem. Basis : Dispersion
Warmwasser-Fussbodenheizung: nicht geeignet Angeb. Fabr
ikat : .....
Menge: 688,780 m2
Zuordnung: 352 DIN276_06

**6.05 Fertigparkett, Click Eiche 14 mm**
*** Wahlposition ZZ 001.2
*** Bedarfsposition ohne GB
Fertigparkett, in Nut und Feder, schwimmend verlegt. Li
efern und montierenUntergrund : Trittschalldämmung aus
Vorposition auf schwimmendem EstrichHolzart : EicheVerl
egeart : parallel zu den RaumlängswändenOberfläche : en
dbeschichtetParkettdicke : 14 mmNutzschichtdicke : mind
 3,5 mm
Aufbau: 3-Schicht
Profil: Click System Verband : Schiffsboden oder Landha
usdieleZertifikat: FSC MIX
Kleber chem. Basis : Dispersion
Warmwasser-Fussbodenheizung: nicht geeignet Angeb. Fabr
ikat : .....
Menge: 688,780 m2
Zuordnung: 352 DIN276_06

**6.06 Fertigparkett, Click Esche geweißt 14 mm**
*** Wahlposition ZZ 001.3
*** Bedarfsposition ohne GB
Fertigparkett, in Nut und Feder, schwimmend verlegt. Li
efern und montierenUntergrund : Trittschalldämmung aus
Vorposition auf schwimmendem EstrichHolzart : Esche wei
ß lackiertVerlegeart : parallel zu den RaumlängswändenO
berfläche : endbeschichtetParkettdicke : 10 mmNutzschic
htdicke : mind 3,5 mm
Aufbau: 3-Schicht
Profil: Click System Verband : Schiffsboden oder Landha
usdieleZertifikat: FSC MIX
Kleber chem. Basis : Dispersion
Warmwasser-Fussbodenheizung: nicht geeignet Angeb. Fabr
ikat : .....
Menge: 688,780 m2
Zuordnung: 352 DIN276_06

**6.07 Laminat 7 mm, Nutzklasse 23, Eiche**
Laminat, in Nut und Feder, schwimmend verlegt. Liefern
und montierenUntergrund : Trittschalldämmung aus Vorpos
ition auf schwimmendem EstrichHolzart : EicheVerlegeart
 : parallel zu den RaumlängswändenOberfläche : endbesch
ichtetLaminatdicke : 7 mmProfil: Click System Nutzungsk
lasse: 23
Verband : Schiffsboden oder LandhausdieleWarmwasser-Fus
sbodenheizung: nicht geeignet Angeb. Fabrikat : .....
Menge: 645,000 m2
Zuordnung: 352 DIN276_06

**6.08 Laminat 7 mm, Nutzklasse 23, Esche geweißt**
Laminat, in Nut und Feder, schwimmend verlegt. Liefern
und montierenUntergrund : Trittschalldämmung aus Vorpos
ition auf schwimmendem EstrichHolzart : Esche o. Ä. gew
eißtVerlegeart : parallel zu den RaumlängswändenOberflä
che : endbeschichtetLaminatdicke : 7 mmProfil: Click Sy
stem Nutzungsklasse: 23
Verband : Schiffsboden oder LandhausdieleWarmwasser-Fus
sbodenheizung: nicht geeignet Angeb. Fabrikat : .....
Menge: 645,000 m2
Zuordnung: 352 DIN276_06

**6.09 Zementestrich spachteln d= 1-2 mm**
Vorhandenen Zementestrich vollflächig spachteln zum Aus
gleich von unebenheiten für nachfolgendes Verlegen von
Linoleum oder PVC mit lösungsmittelfreier kunstharzverg
üteter Zementspachtelmasse.
Menge: 100,000 m2
Zuordnung: 352 DIN276_06

**6.10 Bodenbelag Linoleum d=2,5 mm b= 200 cm**
Bodenbelag aus Linoleum DIN EN 548 liefern, fachgerecht
 verlegen und vollflächig verkleben.
Kleber: zugelassen für Innenräume
Material: Linoleum, marmoriert ohne Richtung
Anwendung: Wohnnutzung
Einbauort: Wohnungen EG/OG - Raumgrößen ca. 5 x 3,6 m
Bauseitiger Untergrund: Zementestrich gespachtelt
Liefern und Montieren, inkl. Verschweißen und Herstelle
n von Durchdringungen (ca. 1 Stk. je 10 m2)
Farbe: Nach Bemusterung
Menge: 100,000 m2
Zuordnung: 352 DIN276_06

**6.11 Bodenbelag PVC d=2,0 mm**
Bodenbelag aus PVC liefern, fachgerecht verlegen und vo
llflächig verkleben.
Kleber: zugelassen für Innenräume
Material: PVC hell, marmoriert oder Holzoptik
Anwendung: Wohnnutzung
Einbauort: Wohnungen EG/OG - Raumgrößen ca. 5 x 3,6 m
Bauseitiger Untergrund: Zementestrich gespachtelt
Liefern und Montieren, inkl. Herstellen von Durchdringu
ngen (ca. 1 Stk. je 10 m2)
Farbe: Nach Bemusterung
Menge: 100,000 m2
Zuordnung: 352 DIN276_06

**6.12 Sockelleiste 60 mm**
Sockelleiste profiliert, Standard ca. 60 x 20 mm
Material MDF oder Massivholz, reinweiss ähnlich RAL 901
0 liefern und montieren. Inkl. Befestigung, Eck- und Ge
hrungsschnitte
Menge: 871,000 lfm
Zuordnung: 352 DIN276_06

**6.13 Sockelleiste Hamburger Profil 80 mm**
Sockelleiste profiliert, Standard ca. 80 x 20 mm
Material MDF oder Massivholz, weiß grundiert liefern un
d montieren. Inkl. Befestigung, Eck- und Gehrungsschnit
te
Menge: 1021,910 lfm
Zuordnung: 352 DIN276_06

### 7 Stundenlohnarbeiten

**7.01 Stundenlohnarbeiten Meister**
Meisterstunden für unvorhersehbare Arbeiten auf Anordnu
ng der örtlichen Bauleitung.
Menge: 5,000 h

**7.02 Stundenlohnarbeiten Facharbeiter**
Facharbeiterstunden für unvorhersehbare Arbeiten auf An
ordnung der örtlichen Bauleitung
Menge: 5,000 h

**7.03 Stundenlohnarbeiten Hilfsarbeiter**
Hilfsarbeiterstunden für unvorhersehbare Arbeiten auf A
nordnung der örtlichenBauleitung
Menge: 5,000 h

USt %: 19,00
